# Mensa der GSL
Angebotsaufforderung (GAEB DA XML 3.3, DA83)
Projekt: 2023-032
Währung: EUR
Vergabeart: Beschränkte Ausschreibung
Eröffnung: 14.04.2025 10:00:00
Abgabeort: archas architekten; akazienweg 1; 76764 rheinzabern
Erstellt mit: GXML Toolbox V3.3 R20220330, ORCA AVA 27 27.00.00, 01.04.2026

## Projektbezogene Vorbemerkungen Baubeschreibung
1. Angaben zum Bauvorhaben
Neubau Mensa, Umbau WC-Kern und HLS-Ertüchtigung an der Grundschule in Leimersheim

Name und Anschrift des Auftraggebers:
Ortsgemeinde Leimersheim
Am Deutschordensplatz 1
76761 Rülzheim

Beschreibung des Bauvorhabens:
Die Grundschule in Leimersheim soll im Rahmen der Ganztagesbetreuung eine Mensa erhalten. Die Räume der Lehrküche werden umgebaut und erweitert. Weiterhin werden die angrenzenden Räume und der WC-Kern im Erdgeschoss im Bereich HLS vollständig saniert.
Bauherr ist die Ortsgemeinde Leimersheim
Geplante Sanierungsmaßnahme im Einzelnen:

Entkernung und Sanierung Bestands-Mensa, Erdgeschoss
Neubau Mensa-Anbau mit Terrasse, Erdgeschoss
HLS-Sanierung in diesem Bereich für die neuen Funktionen "Mensa und Mensa-Anbau" im KG, EG und Außenbereich.

Umbau und Sanierung WC-Kern, Erdgeschoss
HLS-Sanierung für WC-Kern, EG und Außenbereich
Rückbau und Neuausstattung Waschtische in den Klassenräumen

2. Angaben zur Örtlichkeit

Anschrift Baustelle:
Grundschule Leimersheim "Kardinal-Wendel-Schule"
Abraham-Weil-Str. 2a
76774 Leimersheim

3. Besondere Umstände

Die Baumaßnahme wird teils im laufenden Betrieb der Schule ausgeführt.  Während der gesamten Bauzeit ist besonders auf die sichere Absperrung der Baustelle zu achten und dies täglich zu überprüfen.

Uneingeschränkt sind Arbeiten in den Schulferien 2026 möglich.

Hausrecht auf dem gesamten Gelände hat die Grundschule und der Bauherr.

Die Schule mit Außenbereich ist rauchfrei. Geraucht werden kann nur außerhalb des Schulgeländes.
Die WC-Anlagen im Gebäude dürfen nicht benutzt werden. Ein Baustellen-WC, Sanitärcontainer ist bauseits vorhanden.

4. Termine und Fristen

Vorgesehener Beginn der Baumaßnahmen:
Ausführungsbeginn: siehe Verdingungsunterlagen, Terminplan und Vorbemerkungen
Ausführungsende: siehe Verdingungsunterlagen, und Vorbemerkungen zum LV

Angaben zur Baustelle

5. Lage und Transportwege

Die Baustelle ist von der Abraham-Weil-Straße zu erreichen. Bei der Zufahrt auf das Schulgelände ist der Bereich abzusperren, um die Kinder nicht zu gefährden.  Der Außenbereich / Grasfläche vor der Mensa wird abgesperrt und Lagerflächen ausgewiesen.
Der Baustellenbereich mit Lagerflächen ist mit Bauzaun bauseits abgesichert.

6. Sonstige Baustelleneinrichtung
Strom und Wasser:
Baustromkasten ist bauseits vorhanden.
Stromanschluss zur Nutzung durch Auftragnehmer (AN) ist auf der Baustelle bis max. 400 V, 16 A vorhanden. Wasser- und Abwasseranschlüsse zur Nutzung durch AN sind auf der Baustelle vorhanden.

Arbeits- und Lagerflächen:
Die ausgewiesenen Flächen sind einzuhalten.

Freizuhaltende Flächen:
Die Feuerwehrzufahrt und Feuerwehraufstellfläche muss jederzeit frei bleiben und darf nicht zum Parken oder Lagern benutzt werden. Verkehrs- und Gewichtsbeschränkung sind zu beachten An das Baugrundstück angrenzende Straßen, Wege und Parkplätze sind für Fußgänger -, Rad-und Kfz-Verkehr freizuhalten.

Zugang:
Der Zugang zur Baustelle erfolgt über die Abraham-Weil-Straße. Die arbeitenden Personen auf der Baustelle haben sich, zur Kontrolle der Anwesenheit in der Schule anzumelden.
Arbeitsbekleidung mit Angaben zu der ausführenden Firma ist wünschenswert.

Angaben zur Ausführung:

7. Allgemeines

Die Entsorgung von Abfall nach den Abschnitten 4.1.11 und 4.1.12 ATV DIN 18299 hat umgehend, spätestens täglich zum Abschluss der jeweiligen Arbeiten zu erfolgen. Alternativ zum Abfahren ist das Entsorgen in geeignete, auf der Baustelle lagernde Abfalltransportbehälter des Auftragnehmers zulässig. Es obliegt in diesem Fall dem jeweiligen AN selber dafür zu sorgen, dass keine Unbefugten Abfälle in diese Behälter füllen.
Die Abfalltrennung und Entsorgung hat auf geeignete Deponien im Kreis Germersheim, RLP zu erfolgen.

Bei den Arbeiten muss das Tageswerk äußerst sauber verlassen werden, um am darauffolgenden Tag einen störungsfreien Schulbetrieb zu ermöglichen. Besenreinheit genügt.  Werden Abfälle nicht fristgerecht entfernt, behält sich der Auftraggeber vor, die Abfälle auf Kosten des Verursachers entfernen zu lassen.
Bei Abbrucharbeiten ist besondes darauf zu achten, dass sich Staub nicht großflächig verteilen kann. Entsprechende Maßnahmen sind hier zu treffen. Für vermeidbare Schäden behält sich der AG Schadenersatz vor. Gefahrenbereiche sind abzusperren und zu kennzeichnen. Vorhandene Verkehrsflächen, Bauteile und Pflanzbestände sind mit geeigneten Maßnahmen zu schützen. Der AN hat sich eigenverantwortlich über das Vorhandensein und die Lage von Anlagen und Leitungen im Gelände zu informieren und gegebenfalls zu schützen.

8. Normen und Regeln

Die Brandschutzanordnung "Baustelle" von der Brandschutzdienststelle der Kreisverwaltung Germersheim ist verbindlich einzuhalten.
Ansprechpartner:
BAR Thomas Maier, Kreisverwaltung Germersheim
Brandschutzdienststelle- Vorbeugender Brandschutz
Tel: 07274-53-356, Fax: 07274-53-15356
t.maier@kreis-germersheim.de

Grundlage für den Vertrag, Ausführung und Abrechnung ist die VOB, Teil B u. C, in der derzeit gültigen Fassung.
Insbesondere sind folgende DIN-Normen und Vorschriftten zu beachten:

- DIN 4102 Brandverhalten von Baustoffen und Bauteilen
- Unfallverhütungsvorschriften
- Unfallverhütungsvorschrift "Schulen" (DGUV Vorschrift 81)
  mit Hinweís Bau und Ausrüstung (DGUV Regel 102-002, bisher BG/GUV-SR S2)

-VOB-C DIN 18299 Allgemeine Regelungen für Bauarbeiten jeglicher Art

Arbeiten auf Stundennachweis und Arbeiten für nicht vorgesehene Leistungen dürfen erst nach Genehmigung durch den Bauherrn und die Bauleitung ausgeführt werden; siehe hier insb. VOB B § 15. Die Taglohnarbeiten sind werktäglich einzureichen. Bedenken gegen die vorgesehene Ausführung müssen vor Vertragsunterzeichnung und Arbeitsbeginn geltend gemacht werden.

Die im Leistungsverzeichnis aufgeführten Positionen umfassen die Lieferung der erforderlichen Materialien und Hilfsmittel, sowie den kompletten Einbau; gegebenfalls mit Vorhaltung und Abbau nach Fertigstellung.

Angaben zur Ausführung

9. Allgemeines

Bei funkenerezeugenden Arbeiten in der Nähe zu erhaltender Bauteile sind Glasflächen, glasierte Keramikoberflächen und andere durch Funkenflug gefährdete Oberflächen abzudecken.
Vor Ausführungsbeginn hat der Auftragnehmer mit dem Auftraggeber festzulegen, wo das zu verwendete Material auf der Baustelle gelagert werden kann, um gegenseitige Störungen am Bau beteiligter Handwerker während der Bauausführung zu vermeiden.
Wenn bauseitige Vorleistungen erforderlich sind, hat der Auftragnehmer dem Auftraggeber rechtzeitig die erforderlichen Angaben, möglichst in Verbindung mit Detailzeichnungen zu übergeben.

Alle Maße sind vor der Ausführung am Bau zu überprüfen, sofern keine Detailzeichnungen mit verbindlichen Maßen vorliegen.

Späne vom Bohren und Fräsen, sowie Reste von Schleifstaub sind sofort von den bearbeitenden Teilen zu entfernen.

Sonstige Angaben

Der Auftragnehmer verpflichtet sich vertraglich, keine illegale Beschäftigung und Schwarzarbeit einzusetzen.

Der Auftragnehmer hat dafür Sorge zu tragen, während der Ausführung seiner Leistungen immer mindestens ein fließend deutsch-sprechender Mitarbeiter seiner Firma auf der Baustelle anwesend ist.
Zu den auf der Baustelle vorzuhaltenden Ausführungsunterlagen zählt neben den Ausführungsplänen auch eine Ausfertigung dieser Leistungsbeschreibung.

Eine Besichtigung der Örtlichkeiten wird empfohlen.

## Technische Vertragsbedingungen
Bei der Benutzung von Maschinen und Geräten ist darauf zu achten, dass
nur schallgedämmte Geräte verwendet werden, um Lärmbelästigungen nach
den gültigen Vorschriften einhalten zu können.

## Bodenbelagsarbeiten-Normen
Zu beachtende aktuelle Regeln und Normen, VOB Teil C:

DIN 18365
allgemeine technische Vertragsbedingungen für Bodenbelagsarbeiten
Sie umfasst Baustoffe, die Ausführung, die Haupt-u. Nebenleistungen sowie Abrechnung

DIN EN ISO 9239-1:
Diese Norm prüft das Brandverhalten von Bodenbelägen und ist wichtig für die
Sicherheit in bestimmten Einsatzbereichen.

CE-Kennzeichnung: informiert über die Einhaltung europäischer Standards
für Bodenbeläge

EMICODE: Kennzeichnung steht für emissionsgeprüfte Produkte,
die gesundheitlich unbedenklich sind.

FSC: Abkürzung für "Forest Stewardship Council".  Es ist ein
internationales Zertifizierungssystem für nachhaltige Forstwirtschaft.

## 0036 Bodenbelagsarbeiten

### Titel 01 Mensa

#### Bereich 01.01 Baustelleneinrichtung

**01.01.01 Baustelleneinrichtung**
*** Pauschalposition
Einrichten der Baustelle, Antransport, Aufbauen, Vorhalten und nach Beendigung der Maßnahme und sonstige Betriebsmittel, die zur vertragsmäßigen Durchführung der Bauleistung erforderlich  sind.
Menge: 1,000 psch

#### Bereich 01.02 Vorbereitenden Arbeiten

**01.02.01 Untergrund prüfen, Calciumsulfat-Fließestrich (CAF),beheizt**
Untergrund gemäß der Prüfpflichten der
VOB, Teil C (ATV), DIN 18365 (Bodenbelagsarbeiten) / DIN 18353 (Estricharbeiten) und weiterer relevanter Normen und Merkblätter auf Belegreife prüfen.

Feuchtigkeitsmessung nach der CM-Messmethode durchführen und dokumentieren:
Calciumsulfat-/Calciumsulfatfließestrich (CA/CAF), beheizt, gem. DIN EN 13813,
Grenzwert Restfeuchte: max. 0,3 CM%
Menge: 3,000 Stk.

**01.02.02 Untergrund schleifen und reinigen**
Reinigen des Untergrundes von leichter Verschmutzung und haftungsmindernden Schichten, durch Reinigungsschliff und Absaugen. Zur Herstellung eines verlegereifen Untergrundes für Bodenbelagsarbeiten. Aufgenommene Stoffe sammeln und ordnungsgemäß entsorgen
Menge: 80,000 m2

**01.02.03 Haftgrund, Voranstrich auftragen auf min. Untergrund**
Vorstreichen von neuem, mineralischem Untergrund mit Kunstharz-Dispersion, zur Untergrundvorbereitung.

Verdünnung mit Wasser 1:1
oder gleichwertig,

Hersteller/Typ '.......................................'
vom Bieter einzutragen.

Angeb. Fabrikat: '.......................................'
Menge: 80,000 m2

**01.02.04 Risse schließen im Untergrund**
Fachgerechtes Schliessen von Fugen im Estrich-Untergrund mit einem Zweikomponenten-Spezialharz.
Je nach Fugenbreite sind die Fugen zu öffnen, abzusaugen, ggf. sind Rissklammern einzuarbeiten. Nach dem Einbringen des Spezialharzes ist der verharzte Bereich unverzüglich unter Verwendung von Quarzsand
- Körnung 0,1 mm bis 0,5 mm - im Überschuss abzustreuen, um eine bessere Haftung für nachfolgende Spachtelarbeiten zu erhalten.

Rißbreite bis 5 mm
Menge: 1,000 m

**01.02.05 Ausgleichsspachtelung, Untergrund CAF**
Vollflächiges Spachteln des Calciumsulfat-/Calciumsulfatfließestrichs, mit zementärer Spachtelmasse, in Rakeltechnik und entlüften mit Stachelwalze, zur Herstellung belegreifer Untergründe für Bodenbelagsarbeiten.

Hersteller/Typ '.......................................'

Dicke: bis 3 mm
Menge: 80,000 m2

**01.02.06 Zusätzliches schleifen, spachteln**
Zusätzliches Spachteln und Schleifen des Untergrundes
als Höhenausgleich.

Nur auf besondere Anordnung des Auftraggebers!!

Dicke:  bis 2 mm
Menge: 10,000 m2

**01.02.07 Überstand von Randstreifen entfernen**
Überstand von Randstreifen anderer Gewerke an Wänden und Estrichbegrenzungen nach dem Verlegen und Verfugen des Bodenbelages entfernen; inkl. Entsorgung der anfallenden Stoffe.
Menge: 60,000 m

#### Bereich 01.03 Bodenbelag Mensa

**01.03.01 R 9, Bodenbelag liefern, Kautschuk, 2 mm**
Kautschuk Bodenbelag liefern

Der Belag muss zum Nachweis der Erfüllung geforderter Merkmale in Bezug auf Umwelt und Nachhaltigkeit die folgenden Gütezeichen aufweisen:

Blauer Engel (DE-UZ 120)

Das Produkt muss mind. 10% Naturkautschuk enthalten. Dieser muss PEFC-zertifiziert sein.

Erfüllt die Materialanforderungen des Qualitätssiegel Nachhaltiges Gebäude (QNG) des Bundesministeriums für Wohnen, Stadtentwicklung und Bauwesen (BMWSB) mittels Zertifikats QNG Ready.

Akzeptiert werden andere Gütezeichen, die gleichwertige Anforderungen an den Belag stellen.

Weitere Anforderungen in Bezug auf Umwelt und Nachhaltigkeit:

Produktspezifische Umwelt-Produktdeklaration (EPD) nach ISO 14025

Die nachstehenden technischen Anforderungen sind einzuhalten und nach Aufforderung zu belegen:

Brandverhalten nach EN 13501-1: Bfl-s1, verklebt auf mineralischem Untergrund.

Brandtoxikologisch unbedenklich nach DIN 53436

Frei von chlorhaltigen Polymeren und potenziell allergieauslösenden Duftstoffen.

Elektrostatisches Verhalten beim Begehen nach EN 1815: antistatisch, Aufladung < 2 kV

Abrieb nach ISO 4649, mittlerer Volumenverlust bei 5 N Belastung: 150 mm³

Rutschsicherheitseinstufung nach EN 16165: R 9, ohne zusätzliche Beschichtung

Für Fußbodenheizung nach EN 1264-2 bis max. 35° C geeignet.

Dicke nach EN ISO 24346: 2 mm, einschichtig

Nutzschicht mindestens 1 mm gem. EN 1817

Klassifizierung nach EN ISO 10874 Gewerblich/Industriell: 34/42

Design: Ebene, matte Oberfläche ohne Strukturierung. Kautschukbelag: dauerelastischem Kautschuk mit eingestreuten Farbsplittern.

Farbe Nach Wahl des AG, Farbkarte Standard, Rutschsicherheit : R 9

Hersteller / Typ: NORAPLAN

Fabrikat:  STONE

Für Fussbodenheizung geeignet, antistatisch.

Verlegen, verkleben des Bodenbelags in gesonderter Position.

Einbauort: Mensa, Raum 0.09
Menge: 60,000 m2

**01.03.02 R 9, Bodenbelag stumpf gestoßen verlegen, verkleben, Kautschuk**
Verlegen von beschichtungs- und lackfreiem Bodenbelag aus Kautschuk, R 9, gemäß Anforderungen nach EN 1817.

Der Bodenbelag aus der Vorposition ist unverfugt,stumpf-gestoßen zu verlegen. Bahnen: z.B. ~ 1,22 m x 15 m

Vollflächig kleben mit lösemittelfreiem und entspr. GEV-EMICODE EC 1 PLUS oder gleichwertig emissionsarmem Dispersionsklebstoff nach Herstellerempfehlung.

Hersteller / Typ: '.......................................'

Einbauort: Mensa, Raum 0.09
Menge: 60,000 m2

**01.03.03 Zulage für Bodenbelagsarbeiten, Rampe, R 10**
Zulage für liefern und stumpf gestoßen verlegen von Bodenbelag der Rampe, R10
farblich abgesetzt zu Bodenfläche Mensa (R9)

Qualität und Anforderungen wie in Pos.1.03.01 + 1.03.02

Einbauort: Rampe, 6% Gefälle, Eingang zur Mensa, Raum 0.09
Menge: 3,000 m2

**01.03.04 R 10, Bodenbelag liefern, Kautschuk, 2 mm**
Kautschuk Bodenbelag liefern

Der Belag muss zum Nachweis der Erfüllung geforderter Merkmale in Bezug auf Umwelt und Nachhaltigkeit die folgenden Gütezeichen aufweisen:

Blauer Engel (DE-UZ 120)

Das Produkt muss mind. 10% Naturkautschuk enthalten. Dieser muss PEFC-zertifiziert sein.

Erfüllt die Materialanforderungen des Qualitätssiegel Nachhaltiges Gebäude (QNG) des Bundesministeriums für Wohnen, Stadtentwicklung und Bauwesen (BMWSB) mittels Zertifikats QNG Ready.

Akzeptiert werden andere Gütezeichen, die gleichwertige Anforderungen an den Belag stellen.

Weitere Anforderungen in Bezug auf Umwelt und Nachhaltigkeit:

Produktspezifische Umwelt-Produktdeklaration (EPD) nach ISO 14025

Die nachstehenden technischen Anforderungen sind einzuhalten und nach Aufforderung zu belegen:

Brandverhalten nach EN 13501-1: Bfl-s1, verklebt auf mineralischem Untergrund.

Brandtoxikologisch unbedenklich nach DIN 53436

Frei von chlorhaltigen Polymeren und potenziell allergieauslösenden Duftstoffen.

Elektrostatisches Verhalten beim Begehen nach EN 1815: antistatisch, Aufladung < 2 kV

Abrieb nach ISO 4649, mittlerer Volumenverlust bei 5 N Belastung: 150 mm³

Rutschsicherheitseinstufung nach EN 16165: R10, ohne zusätzliche Beschichtung

Für Fußbodenheizung nach EN 1264-2 bis max. 35° C geeignet.

Dicke nach EN ISO 24346: 2 mm, einschichtig

Nutzschicht mindestens 1 mm gem. EN 1817

Klassifizierung nach EN ISO 10874 Gewerblich/Industriell: 34/42

Design: Ebene, matte Oberfläche ohne Strukturierung. Kautschukbelag: dauerelastischem Kautschuk mit eingestreuten Farbsplittern.

Farbe Nach Wahl des AG, Farbkarte Standard, Rutschsicherheit : R10

Hersteller / Typ: NORAPLAN

Fabrikat:  STONE

Für Fussbodenheizung geeignet, antistatisch.

Verlegen, verkleben des Bodenbelags in gesonderter Position.

Einbauort: Lehrküche, Raum 0.10 und
Putzraum, Raum 0.11
Menge: 20,000 m2

**01.03.05 R 10, Bodenbelag stumpf gestoßen verlegen, verkleben, Kautschuk**
Verlegen von beschichtungs- und lackfreiem Bodenbelag aus Kautschuk gemäß Anforderungen nach EN 1817.

Der Bodenbelag aus der Vorposition ist unverfugt,stumpf-gestoßen zu verlegen. Bahnen: z.B. ~ 1,22 m x 15 m

Vollflächig kleben mit lösemittelfreiem und entspr. GEV-EMICODE EC 1 PLUS oder gleichwertig emissionsarmem Dispersionsklebstoff nach Herstellerempfehlung.

Hersteller / Typ: '.......................................'

Einbauort: Lehrküche, Raum 0.10 und
Putzraum, Raum 0.11
Menge: 20,000 m2

**01.03.06 Zulage für Anarbeiten Bodenbelag an Stützen/ Wandscheiben**
Zulage für das Anarbeiten des Bodenbelags an vorhandene Betonstützten
Menge: 2,000 Stk.

**01.03.07 Zulage f. Anarbeiten an Rohrdurchführung, Boden**
Zulage für das Anarbeiten an Rohrdurchführungen aus dem Boden, Durchmesser Rohrdurchführung, d= 5-10 cm
Menge: 6,000 Stk.

#### Bereich 01.04 Sockel, Einbauteile

**01.04.01 Sockelleiste, 60 mm, mit Dichtlippe**
Liefern und Verlegen von Sockelleiste,
Optisch und qualitativ auf Kautschuk-Bodenbelag aus Pos. 03.01 abgestimmt.

Das Produkt muss mind. 10% Naturkautschuk enthalten. Dieser muss PEFC-zertifiziert sein.

Emissionsarm, frei von PVC, Phthalat-Weichmachern, chlorhaltigen Polymeren und potenziell allergieauslösenden Duftstoffen.
Vollständig recyclebar.

Höhe 60 mm, Dicke 2,8 mm

Mit flexibler Dichtlippe für den sauberen Wandanschluss; auch für Bodenbeläge mit Noppen-Oberfläche geeignet.

Farbe nach Wahl aus dem Profil-Standard-Programm.

Hersteller / Typ: '.......................................'

Klebung nach den Empfehlungen der Klebstoff- und Belagshersteller

Hersteller / Typ '.......................................'

Die Verlegeanleitung des Herstellers ist zu beachten.
Menge: 60,000 m

**01.04.02 Aussen- u. Innenecken/ Sockel**
Liefern und fachgerechtes verlegen von erforderlichen Innen- u. Aussenecken
Menge: 30,000 St

**01.04.03 Übergangsprofil, T-Profil 14 mm**
Abdeckschienen, an Übergängen zwischen
unterschiedlichen Bodenbelägen im Türschwellenbereich,
liefern und montieren, z.B. durch Eindrücken in Silikonbett

Breite: 14 mm
Höhe: 7 mm
Material: Edelstahl gebürstet
Menge: 20,000 m

#### Bereich 01.05 Stundenlohnarbeiten

**01.05.01 Vorarbeiter**
Stundenlohnarbeiten Vorarbeiter für nicht
vorhersehbare Leistungen nach ausdrücklicher Aufforderung durch den AG.
Stundenlohnzettel sind der Bauleitung innerhalb von drei Werktagen unaufgefordert zur Unterschrift vorzulegen.
Menge: 1,000 h

**01.05.02 Facharbeiter**
Stundenlohnarbeiten Facharbeiter für nicht
vorhersehbare Leistungen nach ausdrücklicher
Aufforderung durch den AG.
Stundenlohnzettel sind der Bauleitung innerhalb von drei Werktagen unaufgefordert zur Unterschrift vorzulegen.
Menge: 1,000 h

**01.05.03 Helfer**
Stundenlohnarbeiten Helfer für nicht
vorhersehbare Leistungen nach ausdrücklicher Aufforderung durch den AG.
Stundenlohnzettel sind der Bauleitung innerhalb von drei Werktagen unaufgefordert zur Unterschrift vorzulegen.
Menge: 1,000 h
